# Curva de doble descarga de aire caliente a 90º, referencia PD-105 de Met Mann - 600x1000 mm

- Propiedad del archivo: CONSTRUNARIO
- Formato: FIEBDC-3/2012
- Programa: Construnario Versión 3.51
- Fecha de los precios: 10/01/2024
- Divisa: EUR

**PD_105** u Curva de doble descarga de aire caliente a 90º, referencia PD-105 de Met Mann - 600x1000 mm
Para modelos MM-090/105-G
