# Curva de doble descarga de aire caliente a 90º, referencia PD-300 de Met Mann - 1010x1960 mm

- Propiedad del archivo: CONSTRUNARIO
- Formato: FIEBDC-3/2012
- Programa: Construnario Versión 3.51
- Fecha de los precios: 10/01/2024
- Divisa: EUR

**PD_300** u Curva de doble descarga de aire caliente a 90º, referencia PD-300 de Met Mann - 1010x1960 mm
Para modelos MM-300/350/400-G
