# Curva de doble descarga de aire caliente a 90º, referencia PD-160 de Met Mann - 700x1340mm

- Propiedad del archivo: CONSTRUNARIO
- Formato: FIEBDC-3/2012
- Programa: Construnario Versión 3.51
- Fecha de los precios: 10/01/2024
- Divisa: EUR

**PD_160** u Curva de doble descarga de aire caliente a 90º, referencia PD-160 de Met Mann - 700x1340mm
Para modelos MM-140/160-G
