# Impulsor de aire Plenum, 4 salidas, referencia PL-160 de Met Mann. Para el modelo MM-160-G

- Propiedad del archivo: CONSTRUNARIO
- Formato: FIEBDC-3/2012
- Programa: Construnario VersiĆ³n 3.51
- Fecha de los precios: 10/01/2024
- Divisa: EUR

| Código | Ud | Descripción |
|---|---|---|
| PL-160 | u | Impulsor de aire Plenum, 4 salidas, referencia PL-160 de Met Mann. Para el modelo MM-160-G |
