# Impulsor de aire Plenum, 4 salidas, referencia PL-300 de Met Mann

- Propiedad del archivo: CONSTRUNARIO
- Formato: FIEBDC-3/2012
- Programa: Construnario VersiĆ³n 3.51
- Fecha de los precios: 10/01/2024
- Divisa: EUR

**PL-300** u Impulsor de aire Plenum, 4 salidas, referencia PL-300 de Met Mann
Para los modelos MM-300-G/MM-350-G/MM-400-G
