# Generador de aire caliente para exteriores 50 kW, referencia PM-050 de Met Mann. Para la calefacción de carpas y piscinas cubiertas

- Propiedad del archivo: CONSTRUNARIO
- Formato: FIEBDC-3/2012
- Programa: Construnario Versión 3.51
- Fecha de los precios: 10/01/2024
- Divisa: EUR

**PM_050** u Generador de aire caliente para exteriores 50 kW, referencia PM-050 de Met Mann. Para la calefacción de carpas y piscinas cubiertas
Generador de aire caliente para exteriores 50 kW, referencia PM-050 de Met Mann. Para la calefacción de carpas y piscinas cubiertas Modelo: PM-050 Tipo de combustible: Gasóleo, gas natural o gas propano Potencia nominal: 50 kW Rendimiento térmico: 90% Caudal de aire: 3.300 m3/h Potencia motor ventilador: 0,75 kW (A) Tensión eléctrica: 230V/I/50Hz Nivel sonoro a 3m: 60 dB (A) Dimensiones (Ancho/Fondo/Alto): 1366 / 590 / 3409 mm Sección de impulsión: 700x300mm Salida de humos: 120mm Peso: 260 kg Generador de aire caliente de 50 kW diseñado para ser instalado en el exterior del recinto a calentar. Ideal para la calefacción rápida y eficiente de piscinas, locales comerciales, industriales y agropecuarios de hasta 1.075 m3. Detalles constructivos: Los generadores de aire caliente PM-050 están preparados para poder funcionar con gasóleo C, gas natural G20 o gas propano G31 y sus características constructivas son: Cámara de combustión e intercambiador en acero inoxidable AISI-430 Panel exterior en acero galvanizado y pintado en polvo poliéster Aislamiento térmico en las zonas más expuestas al calor Ventilador centrífugo con motor integrado de bajo nivel sonoro y alta eficiencia IE3 Cuadro eléctrico de control y seguridad según normativas europeas Regulador de velocidad integrado en el cuadro eléctrico Termostatos de control y seguridad (Ventilador/Quemador/Seguridad térmica) Termostato de ambiente hermético Habitáculo del quemador insonorizado con rejillas de admisión de aire para la combustión Filtro de admisión de aire para evitar la entrada de polvo en el recinto a calentar Presostato de seguridad para la correcta depresión de la cámara de combustión Salida de aire caliente con rejilla de doble deflexión con posibilidad de aplicar una red de conductos Chimenea aislada en acero inoxidable AISI-304 con una altura de 3,3m (opcional)
