# Curva de descarga de aire caliente a 90º, referencia PS-200 de Met Mann - 815x1670 mm

- Propiedad del archivo: CONSTRUNARIO
- Formato: FIEBDC-3/2012
- Programa: Construnario Versión 3.51
- Fecha de los precios: 10/01/2024
- Divisa: EUR

**PS_200** u Curva de descarga de aire caliente a 90º, referencia PS-200 de Met Mann - 815x1670 mm
Para modelos MM-200/250-G
