# Rejilla, referencia RI-050 de Met Mann. Para el modelo AGM-050

- Propiedad del archivo: CONSTRUNARIO
- Formato: FIEBDC-3/2012
- Programa: Construnario VersiĆ³n 3.51
- Fecha de los precios: 10/01/2024
- Divisa: EUR

| Código | Ud | Descripción |
|---|---|---|
| RI_050 | u | Rejilla, referencia RI-050 de Met Mann. Para el modelo AGM-050 |
