# Calefactor eléctrico profesional de 20 a 30 kW, referencia RP-300 T de Met Mann

- Propiedad del archivo: CONSTRUNARIO
- Formato: FIEBDC-3/2012
- Programa: Construnario Versión 3.51
- Fecha de los precios: 15/01/2024
- Divisa: EUR

**RP_300_T** u Calefactor eléctrico profesional de 20 a 30 kW, referencia RP-300 T de Met Mann
Calefactor eléctrico profesional de 20 a 30 kW, referencia RP-300 T de Met Mann Potencia calorífica: 20 a 30 kW Caudal de aire: 5.1000 m3/h Salto térmico: 38 a 56ºC Nivel sonoro: 69 dB a 1 m Consumo: 28 a 43 A Tensión eléctrica: 400V/III/50Hz Dimensiones: 795 x 540 x 706 mm Peso: 41 kg Calefactor eléctrico de aire caliente totalmente automático para la calefacción rápida y eficiente de cualquier tipo de local. Detalles constructivos Resistencia eléctrica acorazada AISI-321 de elevado intercambio térmico Termostato de ambiente incorporado Selector de potencia Cable de conexión eléctrica de 1,5m Termostato de seguridad de rearme manual Rejilla de protección frontal Posibilidad de canalizar el aire hasta 6m Posibilidad de apilar varios equipos
