# Crono termostato electrónico semanal, referencia Siesta de Met Mann

- Propiedad del archivo: CONSTRUNARIO
- Formato: FIEBDC-3/2012
- Programa: Construnario Versión 3.51
- Fecha de los precios: 10/01/2024
- Divisa: EUR

**SIESTA_CR** u Crono termostato electrónico semanal, referencia Siesta de Met Mann
Crono termostato digital para uso residencial, con dos programaciones distintas: una común para los 7 días de la semana, y otra que permite diferenciar el fin de semana del resto de la semana.
