# Tolva de transformación, referencia TAGM-070 de Met Mann - 920x500 mm

- Propiedad del archivo: CONSTRUNARIO
- Formato: FIEBDC-3/2012
- Programa: Construnario Versión 3.51
- Fecha de los precios: 10/01/2024
- Divisa: EUR

**TAGM_070** u Tolva de transformación, referencia TAGM-070 de Met Mann - 920x500 mm
Para modelo AGM-070
