# Tolva de transformación, referencia TAGM-090 de Met Mann - 940x550 mm

- Propiedad del archivo: CONSTRUNARIO
- Formato: FIEBDC-3/2012
- Programa: Construnario Versión 3.51
- Fecha de los precios: 10/01/2024
- Divisa: EUR

**TAGM_090** u Tolva de transformación, referencia TAGM-090 de Met Mann - 940x550 mm
Para modelo AGM-090
