# Cabina para incrementar la temperatura del aire de 43kW, referencia TEC-050 de Met Mann

- Propiedad del archivo: CONSTRUNARIO
- Formato: FIEBDC-3/2012
- Programa: Construnario Versión 3.51
- Fecha de los precios: 15/01/2024
- Divisa: EUR

**TEC_050** u Cabina para incrementar la temperatura del aire de 43kW, referencia TEC-050 de Met Mann
Cabina para incrementar la temperatura del aire de 43kW, referencia TEC-050 de Met Mann Modelo: TEC-050 Tipo de combustible: Gasóleo, gas natural o gas propano Potencia nominal: 43 kW Rendimiento térmico: 90% Salto térmico: 20ºC a 60ºC Caudal de aire para salto térmico de 20ºC: 6.500 m3/h Caudal de aire para salto térmico de 60ºC: 2.150 m3/h Dimensiones (Ancho/Fondo/Alto): 855 / 1030 / 896 mm Sección de impulsión: 830 x 730 mm Salida de humos: 120 mm Peso: 95 kg Módulos para incrementar la temperatura del aire de 50 a 145 kW - SERIE TEC Módulos con cámara de combustión e intercambiador totalmente panelados e indicados para incrementar la temperatura del aire que entra en contacto con la zona de intercambio térmico. Equipos especialmente indicados para intercalar en conductos de aire en sistemas de climatización, unidades de tratamiento del aire, cabinas de pintura, procesos de secado etc. Cámara de combustión e intercambiador en acero inoxidable AISI-430 Panel exterior en acero galvanizado y pintado en polvo poliéster Aislamiento térmico en las zonas más expuestas al calor Bypass para mezclar la temperatura de impulsión y retorno Termostatos de control y seguridad (Ventilador/Quemador/Seguridad térmica)
