# Cabina para incrementar la temperatura del aire de 90kW, referencia TEC-090 de Met Mann

- Propiedad del archivo: CONSTRUNARIO
- Formato: FIEBDC-3/2012
- Programa: Construnario Versión 3.51
- Fecha de los precios: 15/01/2024
- Divisa: EUR

**TEC_090** u Cabina para incrementar la temperatura del aire de 90kW, referencia TEC-090 de Met Mann
Cabina para incrementar la temperatura del aire de 90kW, referencia TEC-090 de Met Mann Modelo: TEC-090 Tipo de combustible: Gasóleo, gas natural o gas propano Potencia nominal: 100 kW Rendimiento térmico: 90% Salto térmico: 20ºC a 60ºC Caudal de aire para salto térmico de 20ºC: 13.000 m3/h Caudal de aire para salto térmico de 60ºC: 4.250 m3/h Dimensiones (Ancho/Fondo/Alto): 1191 / 1200 / 1038 mm Sección de impulsión: 990 x 870 mm Salida de humos: 150 mm Peso: 200 kg Módulos para incrementar la temperatura del aire de 50 a 145 kW - SERIE TEC Módulos con cámara de combustión e intercambiador totalmente panelados e indicados para incrementar la temperatura del aire que entra en contacto con la zona de intercambio térmico. Equipos especialmente indicados para intercalar en conductos de aire en sistemas de climatización, unidades de tratamiento del aire, cabinas de pintura, procesos de secado etc. Cámara de combustión en acero inoxidable AISI-304 e intercambiador en acero al carbono Panel exterior en acero galvanizado y pintado en polvo poliéster Aislamiento térmico en las zonas más expuestas al calor Bypass para mezclar la temperatura de impulsión y retorno Termostatos de control y seguridad (Ventilador/Quemador/Seguridad térmica)
