# Depósitos de combustible con cubeto incorporado, referencia TRL-1500 de Met Mann. 1500 l

- Propiedad del archivo: CONSTRUNARIO
- Formato: FIEBDC-3/2012
- Programa: Construnario Versión 3.51
- Fecha de los precios: 10/01/2024
- Divisa: EUR

**TRL_1500** u Depósitos de combustible con cubeto incorporado, referencia TRL-1500 de Met Mann. 1500 l
Medidas: 750x1740x1940
