# Kit ventilador, referencia VC-160 de Met Man. Para el modelo AGM-160

- Propiedad del archivo: CONSTRUNARIO
- Formato: FIEBDC-3/2012
- Programa: Construnario VersiĆ³n 3.51
- Fecha de los precios: 10/01/2024
- Divisa: EUR

| Código | Ud | Descripción |
|---|---|---|
| VC_160 | u | Kit ventilador, referencia VC-160 de Met Man. Para el modelo AGM-160 |
