# Válvula de cierre (esfera) PP-R 100, referencia 244040-EI de la serie helisystem® de Heliroma. Medida: 40 mm. Soldadura termofusión - socket

- Propiedad del archivo: CONSTRUNARIO
- Formato: FIEBDC-3/2012
- Programa: Construnario Versión 3.51
- Fecha de los precios: 06/06/2024
- Divisa: EUR

**244040_EI** u Válvula de cierre (esfera) PP-R 100, referencia 244040-EI de la serie helisystem® de Heliroma. Medida: 40 mm. Soldadura termofusión - socket
Precio: 38.38
Válvula de cierre (esfera) PP-R 100, referencia 244040-EI de la serie helisystem® de Heliroma. Medida: 40 mm. Soldadura termofusión - socket Aplicado con: tubos HELISYSTEM; ROMAFASER; ROMAKLIMA, ROMAFASER CT; ROMAKLIMA CT Material: PP-R 100 / Mecanismo del cuerpo y esfera: Laton niquelado / Sellador: NBR y PTFE / Puño: PP-R 100 con fibra de vidrio Normas: EN ISO 15874 Presión de clase: PN 25 (DN20 -DN75) / PN 10 (DN90 - DN125) Color: verde / azul (otros colores a consultar) Unidad: Un Aplicación: Sistemas de distribución de Agua sanitaria caliente y fría, Climatización, Calefacción por radiadores, Instalaciones de fluidos a alta y baja temperatura (sala de calderas), fluidos alimentarios, fluidos industriales (productos químicos), Sistemas para piscina, Industria Naval.
