# Mecanismo para válvula de volante, referencia BSPCFLO1 de la serie helisystem® de Heliroma. Medida: 1"

- Propiedad del archivo: CONSTRUNARIO
- Formato: FIEBDC-3/2012
- Programa: Construnario Versión 3.51
- Fecha de los precios: 17/01/2024
- Divisa: EUR

**BSPCFLO1** u Mecanismo para válvula de volante, referencia BSPCFLO1 de la serie helisystem® de Heliroma. Medida: 1"
Precio: 7.98
Mecanismo para válvula de volante, referencia BSPCFLO1 de la serie helisystem® de Heliroma. Medida: 1" Aplicado con: tubos HELISYSTEM; ROMAFASER; ROMAKLIMA, ROMAFASER CT; ROMAKLIMA CT Material: Puño: PP-R 100 / Mecanismo: latón CW617N Normas: EN ISO15874 Unidad: Un Aplicación: Sistemas de distribución de Agua sanitaria caliente y fría, Climatización, Calefacción por radiadores, Instalaciones de fluidos a alta y baja temperatura (sala de calderas), fluidos alimentarios, fluidos industriales (productos químicos), Sistemas para piscina, Industria Naval.n, piscinas, industria, construcción naval, etc.
