# Mecanismo para válvula de volante, referencia BSPCFLO12 de la serie helisystem® de Heliroma. Medida: 1/2"

- Propiedad del archivo: CONSTRUNARIO
- Formato: FIEBDC-3/2012
- Programa: Construnario Versión 3.51
- Fecha de los precios: 17/01/2024
- Divisa: EUR

**BSPCFLO12** u Mecanismo para válvula de volante, referencia BSPCFLO12 de la serie helisystem® de Heliroma. Medida: 1/2"
Precio: 4.44
Mecanismo para válvula de volante, referencia BSPCFLO12 de la serie helisystem® de Heliroma. Medida: 1/2" Aplicado con: tubos HELISYSTEM; ROMAFASER; ROMAKLIMA, ROMAFASER CT; ROMAKLIMA CT Material: Puño: PP-R 100 / Mecanismo: latón CW617N Normas: EN ISO15874 Unidad: Un Aplicación: Sistemas de distribución de Agua sanitaria caliente y fría, Climatización, Calefacción por radiadores, Instalaciones de fluidos a alta y baja temperatura (sala de calderas), fluidos alimentarios, fluidos industriales (productos químicos), Sistemas para piscina, Industria Naval.n, piscinas, industria, construcción naval, etc.
