# Escariador, referencia CA0006 de la serie heliklimaŽ de Heliroma. Ř32x3,0

- Propiedad del archivo: CONSTRUNARIO
- Formato: FIEBDC-3/2012
- Programa: Construnario Versión 3.51
- Fecha de los precios: 17/01/2024
- Divisa: EUR

| Código | Ud | Descripción | Precio |
|---|---|---|---|
| CA0006 | u | Escariador, referencia CA0006 de la serie heliklimaŽ de Heliroma. Ř32x3,0 | 82.94 |
