# Codo 90º PP-R 125 SDR11, referencia CT2060250 de la serie helisystem® de Heliroma. Medida:250x250. Soldadura: termofusion - a tope o accesorio eléctrico

- Propiedad del archivo: CONSTRUNARIO
- Formato: FIEBDC-3/2012
- Programa: Construnario Versión 3.51
- Fecha de los precios: 06/06/2024
- Divisa: EUR

**CT2060250_V** u Codo 90º PP-R 125 SDR11, referencia CT2060250 de la serie helisystem® de Heliroma. Medida:250x250. Soldadura: termofusion - a tope o accesorio eléctrico
Precio: 721.29
Codo 90º PP-R 125 SDR11, referencia CT2060250 de la serie helisystem® de Heliroma. Medida:250x250. Soldadura: termofusion - a tope o accesorio eléctrico Aplicado con: tubos HELISYSTEM; ROMAFASER; ROMAKLIMA, ROMAFASER CT; ROMAKLIMA CT Material: PP-R 125 Normas: EN ISO 15874 Color: verde Unidad: Un Aplicación: Sistemas de distribución de agua sanitaria caliente y fría, climatización, calefacción por radiadores, Instalaciones de fluidos a alta y baja temperatura (sala de calderas), fluidos alimentarios, fluidos industriales (productos químicos), sistemas para piscina, industria naval.
