# Matriz de derivación, referencia DMTR6332 de la serie helisystem® de Heliroma. Medidas: 63x32

- Propiedad del archivo: CONSTRUNARIO
- Formato: FIEBDC-3/2012
- Programa: Construnario Versión 3.51
- Fecha de los precios: 17/01/2024
- Divisa: EUR

| Código | Ud | Descripción | Precio |
|---|---|---|---|
| DMTR6332 | u | Matriz de derivación, referencia DMTR6332 de la serie helisystem® de Heliroma. Medidas: 63x32 | 202.35 |
