# Matriz de derivación, referencia DMTR7540 de la serie helisystem® de Heliroma. Medidas: 75x40

- Propiedad del archivo: CONSTRUNARIO
- Formato: FIEBDC-3/2012
- Programa: Construnario Versión 3.51
- Fecha de los precios: 17/01/2024
- Divisa: EUR

| Código | Ud | Descripción | Precio |
|---|---|---|---|
| DMTR7540 | u | Matriz de derivación, referencia DMTR7540 de la serie helisystem® de Heliroma. Medidas: 75x40 | 255.00 |
