# Matriz de derivación, referencia DMTR9050 de la serie helisystem® de Heliroma. Medidas: 90x50

- Propiedad del archivo: CONSTRUNARIO
- Formato: FIEBDC-3/2012
- Programa: Construnario Versión 3.51
- Fecha de los precios: 06/06/2024
- Divisa: EUR

| Código | Ud | Descripción | Precio |
|---|---|---|---|
| DMTR9050 | u | Matriz de derivación, referencia DMTR9050 de la serie helisystem® de Heliroma. Medidas: 90x50 | 328.00 |
