# Codo 45º e-fusión PP-R, referencia ES202090 de la serie helisystem® de Heliroma. Medida: 90 mm. Soldadura: electrofusión

- Propiedad del archivo: CONSTRUNARIO
- Formato: FIEBDC-3/2012
- Programa: Construnario Versión 3.51
- Fecha de los precios: 06/06/2024
- Divisa: EUR

**ES202090_V** u Codo 45º e-fusión PP-R, referencia ES202090 de la serie helisystem® de Heliroma. Medida: 90 mm. Soldadura: electrofusión
Precio: 88.40
Codo 45º e-fusión PP-R, referencia ES202090 de la serie helisystem® de Heliroma. Medida: 90 mm. Soldadura: electrofusión Aplicado con: tubos HELISYSTEM; ROMAFASER; ROMAKLIMA, ROMAFASER CT; ROMAKLIMA CT Material: PP-R Fusión voltaje: 40V Normas: EN ISO 15874 Color: verde Aplicación: Sistemas de distribución de Agua sanitaria caliente y fría, Climatización, Calefacción por radiadores, Instalaciones de fluidos a alta y baja temperatura (sala de calderas), fluidos alimentarios, fluidos industriales (productos químicos), Sistemas para piscina, Industria Naval.n, piscinas, industria, construcción naval, etc.
