# Calibrador, referencia ESDMTR-25 de la serie helisystem® de Heliroma. Medidas: 25/20

- Propiedad del archivo: CONSTRUNARIO
- Formato: FIEBDC-3/2012
- Programa: Construnario Versión 3.51
- Fecha de los precios: 06/06/2024
- Divisa: EUR

| Código | Ud | Descripción | Precio |
|---|---|---|---|
| ESDMTR_25 | u | Calibrador, referencia ESDMTR-25 de la serie helisystem® de Heliroma. Medidas: 25/20 | 85.88 |
