# Electrofusion poliwelder, reference HST300P450 from Heliroma HELISYSTEM® series

- Propiedad del archivo: CONSTRUNARIO
- Formato: FIEBDC-3/2012
- Programa: Construnario Versión 3.51
- Fecha de los precios: 12/01/2024
- Divisa: EUR

**HST300P450** u Electrofusion poliwelder, reference HST300P450 from Heliroma HELISYSTEM® series.
Precio: 000
Electrofusion poliwelder, reference HST300P450 from Heliroma HELISYSTEM® series. On demand
