# Regulación oculta negra mate, referencia K1632-ROB de la serie klimapress de Heliroma. Medida: 16-32. Latón

- Propiedad del archivo: CONSTRUNARIO
- Formato: FIEBDC-3/2012
- Programa: Construnario Versión 3.51
- Fecha de los precios: 06/06/2024
- Divisa: EUR

| Código | Ud | Descripción | Precio |
|---|---|---|---|
| K1632_ROB | u | Regulación oculta negra mate, referencia K1632-ROB de la serie klimapress de Heliroma. Medida: 16-32. Latón | 18.28 |
