# Te simple, referencia K2300110* de la serie klimapress de Heliroma. Medida: 110x110x110. Accesorio embridado

- Propiedad del archivo: CONSTRUNARIO
- Formato: FIEBDC-3/2012
- Programa: Construnario Versión 3.51
- Fecha de los precios: 12/01/2024
- Divisa: EUR

**K2300110_I** u Te simple, referencia K2300110* de la serie klimapress de Heliroma. Medida: 110x110x110. Accesorio embridado
Precio: 1551.10
Te simple, referencia K2300110* de la serie klimapress de Heliroma. Medida: 110x110x110. Accesorio embridado Aplicado con: tubo HELIKLIMA Material: dos partes de latón / una junta tórica de EPDM/ un tope para la junta tórica /un anillo de compresión y un alma interior de inox Unidad: Un Aplicación: Sistemas de distribución de Agua sanitaria caliente y fría, calefacción por radiadores y suelo radiante, climatización, fluidos industriales y fluidos alimentarios.
