# Reducción, referencia K238033 de la serie klimapress de Heliroma. Medida: 32x25. Latón

- Propiedad del archivo: CONSTRUNARIO
- Formato: FIEBDC-3/2012
- Programa: Construnario Versión 3.51
- Fecha de los precios: 06/06/2024
- Divisa: EUR

**K238033** u Reducción, referencia K238033 de la serie klimapress de Heliroma. Medida: 32x25. Latón
Precio: 9.30
Reducción, referencia K238033 de la serie klimapress de Heliroma. Medida: 32x25. Latón Aplicado con: tubo HELIKLIMA Material: Cuerpo de latón CW617N / casquillo de prensar INOX / 2 Juntas EPDM Perfil para prensar: “U” Unidad: Un Aplicación: Sistemas de distribución de Agua sanitaria caliente y fría, calefacción por radiadores y suelo radiante, climatización, fluidos industriales y fluidos alimentarios.
