# Válvula de cierre simple, referencia K244016-U de la serie Klimapress de Heliroma. Medida: 16

- Propiedad del archivo: CONSTRUNARIO
- Formato: FIEBDC-3/2012
- Programa: Construnario Versión 3.51
- Fecha de los precios: 06/06/2024
- Divisa: EUR

**K244016_U** u Válvula de cierre simple, referencia K244016-U de la serie Klimapress de Heliroma. Medida: 16
Precio: 32.26
La válvula de cierre es un accesorio de prensa fabricado en latón - CW617N. Los accesorios se pueden aplicar tanto en sistemas de alimentación verticales, como en líneas de distribución ramificadas. La gama de válvulas de corte KLIMAPRESS está disponible desde Ø16 hasta 32 mm.
