# Válvula de cierre simple, referencia K244032-ES de la serie Klimapress de Heliroma. Medida: 32

- Propiedad del archivo: CONSTRUNARIO
- Formato: FIEBDC-3/2012
- Programa: Construnario Versión 3.51
- Fecha de los precios: 17/01/2024
- Divisa: EUR

**K244032_ES** u Válvula de cierre simple, referencia K244032-ES de la serie Klimapress de Heliroma. Medida: 32
Precio: 45.23
Válvula de cierre simple, referencia K244032-ES de la serie Klimapress de Heliroma. Medida: 32 Aplicado con: tubo HELIKLIMA Material: Cuerpo de latón CW617N / casquillo de prensar INOX / 2 Juntas EPDM Perfil para prensar: “U” Unidad: Un Aplicación: Sistemas de distribución de Agua sanitaria caliente y fría, calefacción por radiadores y suelo radiante, climatización, fluidos industriales y fluidos alimentarios.
