# Tijera, referencia KC 35 de la serie heliklimaŽ de Heliroma

- Propiedad del archivo: CONSTRUNARIO
- Formato: FIEBDC-3/2012
- Programa: Construnario Versión 3.51
- Fecha de los precios: 06/06/2024
- Divisa: EUR

| Código | Ud | Descripción | Precio |
|---|---|---|---|
| KC35 | u | Tijera, referencia KC 35 de la serie heliklimaŽ de Heliroma | 21.42 |
