# Kit Escariador A, referencia KIT3VIE de la serie heliklima® de Heliroma. Ø16/20/25/32 Incluye: VA0001, CA3V0131, CA0006

- Propiedad del archivo: CONSTRUNARIO
- Formato: FIEBDC-3/2012
- Programa: Construnario Versión 3.51
- Fecha de los precios: 17/01/2024
- Divisa: EUR

**KIT3VIE** u Kit Escariador A, referencia KIT3VIE de la serie heliklima® de Heliroma. Ø16/20/25/32 Incluye: VA0001, CA3V0131, CA0006
Precio: 263.53
Kit Escariador A, referencia KIT3VIE de la serie heliklima® de Heliroma. Ø16/20/25/32Incluye: VA0001, CA3V0131, CA0006 Campos de aplicación: - Instalaciones de agua para el consumo humano. - Sistemas de distribución para agua caliente/fría. - Climatización. - Instalaciones a alta temperatura. -Instalaciones a baja temperatura. -Superficies radiantes para calefacción y refrigeración. - Sistemas de aire comprimido.
