# Matriz de reparación, referencia MR-11 de la serie helisystem® de Heliroma. Medidas: 11 mm

- Propiedad del archivo: CONSTRUNARIO
- Formato: FIEBDC-3/2012
- Programa: Construnario Versión 3.51
- Fecha de los precios: 17/01/2024
- Divisa: EUR

**MR_11** u Matriz de reparación, referencia MR-11 de la serie helisystem® de Heliroma. Medidas: 11 mm
Precio: 180.40
Matriz de reparación, referencia MR-11 de la serie helisystem® de Heliroma. Medidas: 11 mm Matriz de reparación, referencia MR-11 de la serie helisystem® de Heliroma. Medidas: 11 mm
