# Matriz, referencia MTR-20 de la serie helisystem® de Heliroma. Medidas: 20

- Propiedad del archivo: CONSTRUNARIO
- Formato: FIEBDC-3/2012
- Programa: Construnario Versión 3.51
- Fecha de los precios: 17/01/2024
- Divisa: EUR

| Código | Ud | Descripción | Precio |
|---|---|---|---|
| MTR_20 | u | Matriz, referencia MTR-20 de la serie helisystem® de Heliroma. Medidas: 20 | 98.05 |
