# Matriz, referencia MTR-32 de la serie helisystem® de Heliroma. Medidas: 32

- Propiedad del archivo: CONSTRUNARIO
- Formato: FIEBDC-3/2012
- Programa: Construnario Versión 3.51
- Fecha de los precios: 17/01/2024
- Divisa: EUR

| Código | Ud | Descripción | Precio |
|---|---|---|---|
| MTR_32 | u | Matriz, referencia MTR-32 de la serie helisystem® de Heliroma. Medidas: 32 | 130.73 |
