# Tubo polietileno PE-RT, referencia P-001016-RT de la serie romaplus®de Heliroma. Medida: 16x2,0. Rollo de 100 m

- Propiedad del archivo: CONSTRUNARIO
- Formato: FIEBDC-3/2012
- Programa: Construnario Versión 3.51
- Fecha de los precios: 12/01/2024
- Divisa: EUR

**P_001016_RT** m Tubo polietileno PE-RT, referencia P-001016-RT de la serie romaplus®de Heliroma. Medida: 16x2,0. Rollo de 100 m
Precio: 1.19
Tubo polietileno PE-RT, referencia P-001016-RT de la serie romaplus®de Heliroma. Medida: 16x2,0. Rollo de 100 m Estructura: capa simple Material: PE-RT Serie: S3.5 Normas: EN ISO 22391 Color: natural (otros colores a consultar) Aplicación: Sistemas de distribución de Agua sanitaria caliente y fría, calefacción, climatización, suelo radiante, fluidos industriales y fluidos alimentarios.
