# Tubo polietileno PE-RT (EVOH), referencia P-001025-5RTB de la serie romaplus5 de Heliroma. Medida: 25x2,3. Rollo de 50 m

- Propiedad del archivo: CONSTRUNARIO
- Formato: FIEBDC-3/2012
- Programa: Construnario Versión 3.51
- Fecha de los precios: 06/06/2024
- Divisa: EUR

**P_001025_5RTB** m Tubo polietileno PE-RT (EVOH), referencia P-001025-5RTB de la serie romaplus5 de Heliroma. Medida: 25x2,3. Rollo de 50 m
Tubo polietileno PE-RT (EVOH), referencia P-001025-5RTB de la serie romaplus5 de Heliroma. Medida: 25x2,3. Rollo de 50 m Estructura: 5 capas Material: C1 – PE-RT C2 – Adhesivo C3 – Barrera antidifusión de oxigeno (EVOH) C4 - Adhesivo C5 - PE-RT Normas: EN ISO 22391 Color: natural (otros colores a consultar) Aplicación: Sistemas de distribución de Agua sanitaria caliente y fría, suelo radiante, climatización, fluidos industriales y fluidos alimentarios. Precio a consultar
