# Tubo polietileno PE-RT (EVOH), referencia P-011016-RTB de la serie romaplus®de Heliroma. Medida: 16x1,8. Rollo de 240/500 m

- Propiedad del archivo: CONSTRUNARIO
- Formato: FIEBDC-3/2012
- Programa: Construnario Versión 3.51
- Fecha de los precios: 06/06/2024
- Divisa: EUR

**P_011016_RTB** m Tubo polietileno PE-RT (EVOH), referencia P-011016-RTB de la serie romaplus®de Heliroma. Medida: 16x1,8. Rollo de 240/500 m
Precio: 1.21
Tubo polietileno PE-RT (EVOH), referencia P-011016-RTB de la serie romaplus®de Heliroma. Medida: 16x1,8. Rollo de 240/500 m Estructura: 3 capas Material: C1 – PE-RT C2 – Adhesivo C3 – Barrera antidifusión de oxigeno (EVOH) Serie: S4.0 Normas: EN ISO 22391 Color: natural (otros colores a consultar) Aplicación: Sistemas de distribución de Agua sanitaria caliente y fría, suelo radiante, climatización, fluidos industriales y fluidos alimentarios.
