# Tubo polietileno reticulado (PE-Xa), referencia P-011016-XAB4 de la serie pexroma® de Heliroma. Medida: 16x1,8. Barra 4/200 m

- Propiedad del archivo: CONSTRUNARIO
- Formato: FIEBDC-3/2012
- Programa: Construnario Versión 3.51
- Fecha de los precios: 17/01/2024
- Divisa: EUR

**P_011016_XAB4** m Tubo polietileno reticulado (PE-Xa), referencia P-011016-XAB4 de la serie pexroma® de Heliroma. Medida: 16x1,8. Barra 4/200 m
Precio: 1.97
Tubo polietileno reticulado (PE-Xa), referencia P-011016-XAB4 de la serie pexroma® de Heliroma. Medida: 16x1,8. Barra 4/200 m Estructura: capas simples Material: PE-Xa Serie: S4.0 Normas: EN ISO 15875 Color: natural Unidad: metros Aplicación: Sistemas de distribución de Agua sanitaria caliente y fría, calefacción, suelo radiante, climatización, fluidos industriales y fluidos alimentarios.
