# Tubo Romaklima PP-R 125 reforzado con fibra de vidrio SDR 17 / S.8, referencia P-140355-FRCT de la serie romaklima® de Heliroma. Ø nominal: 355x21,1 .Barra 5,8 o 11,8 mt

- Propiedad del archivo: CONSTRUNARIO
- Formato: FIEBDC-3/2012
- Programa: Construnario Versión 3.51
- Fecha de los precios: 06/06/2024
- Divisa: EUR

**P_140355_FRCT** m Tubo Romaklima PP-R 125 reforzado con fibra de vidrio SDR 17 / S.8, referencia P-140355-FRCT de la serie romaklima® de Heliroma. Ø nominal: 355x21,1 .Barra 5,8 o 11,8 mt
Precio: 281.43
Tubo Romaklima PP-R 125 reforzado con fibra de vidrio SDR 17 / S.8, referencia P-140355-FRCT de la serie romaklima® de Heliroma. Ø nominal: 355x21,1 .Barra 5,8 o 11,8 mt Estructura: tubo de 3 capas reforzadas con fibra de vidrio Material: C1 - PP-R 125 C2 - PP-R 125 con fibra de vidrio C3 - PP-R 125 SDR/Serie: SDR 17 / S.8 Normas: EN ISO 15874 / DIN 8077-8 / DIN 8078/ AENOR RP.01.78 Color: - verde con 4 líneas de color blanco Unidad: metros Aplicación: Sistemas de distribución de Agua sanitaria caliente y fría, Climatización, Calefacción por radiadores, Instalaciones de fluidos a alta y baja temperatura (sala de calderas), fluidos alimentarios, fluidos industriales (productos químicos), Sistemas para piscina, Industria Naval.
