# Tubo Romafaser PP-R 100 reforzado con fibra de vidrio SDR 7,4 / S.3,2, referencia P-16110-F de la serie romafaser® de Heliroma. Ø nominal: 110x15,1 .Barra 4/4

- Propiedad del archivo: CONSTRUNARIO
- Formato: FIEBDC-3/2012
- Programa: Construnario Versión 3.51
- Fecha de los precios: 12/01/2024
- Divisa: EUR

**P_160110_F** m Tubo Romafaser PP-R 100 reforzado con fibra de vidrio SDR 7,4 / S.3,2, referencia P-16110-F de la serie romafaser® de Heliroma. Ø nominal: 110x15,1 .Barra 4/4
Precio: 43.63
Tubo Romafaser PP-R 100 reforzado con fibra de vidrio SDR 7,4 / S.3,2, referencia P-16110-F de la serie romafaser® de Heliroma. Ø nominal: 110x15,1 .Barra 4/4 Estructura: tubo de 3 capas reforzadas con fibra de vidrio Material: C1 - PP-R 100 C2 - PP-R 100 con fibra de vidrio C3 - PP-R 100 SDR/Serie: SDR 7,4 / S. 3,2 Normas: EN ISO 15874 / DIN 8077 / DIN 8078/ AENOR RP.01.78 Color: - verde con 4 lineas de color azul - azul con 4 lineas de color verde Unidad: metros Aplicación: Sistemas de distribución de Agua sanitaria caliente y fría, Climatización, Calefacción por radiadores, Instalaciones de fluidos a alta y baja temperatura (sala de calderas), fluidos alimentarios, fluidos industriales (productos químicos), Sistemas para piscina, Industria Naval.
