# Reducción PP- R 100, referencia P-2380117 de la serie helisystem® de Heliroma. Medidas: 110x75. Soldadura: termofusión - socket macho/hembra

- Propiedad del archivo: CONSTRUNARIO
- Formato: FIEBDC-3/2012
- Programa: Construnario Versión 3.51
- Fecha de los precios: 06/06/2024
- Divisa: EUR

**P_2380117_V** u Reducción PP- R 100, referencia P-2380117 de la serie helisystem® de Heliroma. Medidas: 110x75. Soldadura: termofusión - socket macho/hembra
Precio: 10.61
Reducción PP- R 100, referencia P-2380117 de la serie helisystem® de Heliroma. Medidas: 110x75. Soldadura: termofusión - socket macho/hembra Aplicado con: tubos HELISYSTEM; ROMAFASER; ROMAKLIMA, ROMAFASER CT; ROMAKLIMA CT Material: PP-R 100 Normas: EN ISO15874 Color: verde / azul (otros colores a consultar) Unidad: Un Aplicación: Sistemas de distribución de Agua sanitaria caliente y fría, Climatización, Calefacción por radiadores, Instalaciones de fluidos a alta y baja temperatura (sala de calderas), fluidos alimentarios, fluidos industriales (productos químicos), Sistemas para piscina, Industria Naval.
