# Tapón redfire PP-R ROJO, referencia P-2420110-RF de la serie redfire de Heliroma. Medida: 110

- Propiedad del archivo: CONSTRUNARIO
- Formato: FIEBDC-3/2012
- Programa: Construnario Versión 3.51
- Fecha de los precios: 12/01/2024
- Divisa: EUR

**P_2420110_RF** u Tapón redfire PP-R ROJO, referencia P-2420110-RF de la serie redfire de Heliroma. Medida: 110
Precio: 13.02
Tapón redfire PP-R ROJO, referencia P-2420110-RF de la serie redfire de Heliroma. Medida: 110 Aplicado con: tubos RED FIRE Material: PP-R 100 aditivado contra-incendio Normas: EN ISO 15874 / EN 13501-1 / EN 671 / EN 12845 / EN 13238 / EN 11925-2 / DIN 8077 / DIN 8078 / AENOR RP 001.84 / NFPA 13 / FACTORY MUTUAL APPROVALS 1635 Color: Rojo Unidad: Un Aplicación: Redes contra incendios bocas de incendio equipadas y rociadores automáticos de sistemas húmedos e redes ramificadas de riesco ligero o riego ordinario.
