# Codo 90º PP- R 125, referencia P-CT206020 de la serie helisystem® de Heliroma. Medida: 20x20. Soldadura: termofusión - socket

- Propiedad del archivo: CONSTRUNARIO
- Formato: FIEBDC-3/2012
- Programa: Construnario Versión 3.51
- Fecha de los precios: 06/06/2024
- Divisa: EUR

**P_CT206020_V** u Codo 90º PP- R 125, referencia P-CT206020 de la serie helisystem® de Heliroma. Medida: 20x20. Soldadura: termofusión - socket
Precio: 0.45
Codo 90º PP- R 125, referencia P-CT206020 de la serie helisystem® de Heliroma. Medida: 20x20. Soldadura: termofusión - socket Aplicado con: tubos HELISYSTEM; ROMAFASER; ROMAKLIMA, ROMAFASER CT; ROMAKLIMA CT Material: PP-R 125 Normas: EN ISO 15874 Color: verde / azul (otros colores a consultar) Unidad: Un Aplicación: Sistemas de distribución de agua sanitaria caliente y fría, climatización, calefacción por radiadores, Instalaciones de fluidos a alta y baja temperatura (sala de calderas), fluidos alimentarios, fluidos industriales (productos químicos), sistemas para piscina, industria naval.
