# Codo 90º redfire PP-RCT 125 ROJO, referencia P-CT206032-RF de la serie redfire de Heliroma. Medida: 32

- Propiedad del archivo: CONSTRUNARIO
- Formato: FIEBDC-3/2012
- Programa: Construnario Versión 3.51
- Fecha de los precios: 06/06/2024
- Divisa: EUR

**P_CT206032_RF** u Codo 90º redfire PP-RCT 125 ROJO, referencia P-CT206032-RF de la serie redfire de Heliroma. Medida: 32
Precio: 1.06
Codo 90º redfire PP-RCT 125 ROJO, referencia P-CT206032-RF de la serie redfire de Heliroma. Medida: 32 Aplicado con: tubos RED FIRE Material: PP-RCT 125 aditivado contra-incendio Normas: EN ISO 15874 / EN 13501-1 / EN 671 / EN 12845 / EN 13238 / EN 11925-2 / DIN 8077 / DIN 8078 / AENOR RP 001.84 / NFPA 13 / FACTORY MUTUAL APPROVALS 1635 Color: Rojo Unidad: Un Aplicación: Redes contra incendios bocas de incendio equipadas y rociadores automáticos de sistemas húmedos e redes ramificadas de riesco ligero o riego ordinario.
