# Enlace rosca hembra PP-RCT 125, referencia P-CT234020 de Heliroma. Medida: 20x1/2". Soldadura: termofusión - socket

- Propiedad del archivo: CONSTRUNARIO
- Formato: FIEBDC-3/2012
- Programa: Construnario Versión 3.51
- Fecha de los precios: 17/01/2024
- Divisa: EUR

**P_CT234020_V** u Enlace rosca hembra PP-RCT 125, referencia P-CT234020 de Heliroma. Medida: 20x1/2". Soldadura: termofusión - socket
Precio: 3.13
Enlace rosca hembra PP-RCT 125, referencia P-CT234020 de Heliroma. Medida: 20x1/2". Soldadura: termofusión - socket Aplicado con: tubos HELISYSTEM; ROMAFASER; ROMAKLIMA, ROMAFASER CT; ROMAKLIMA CT Material: PP-R 125. Rosca de latón: CW617N Normas: ES ISO15874 Color: verde / azul (otros colores a consultar) Unidad: Un Aplicación: Sistemas de distribución de Agua sanitaria caliente y fría, Climatización, Calefacción por radiadores, Instalaciones de fluidos a alta y baja temperatura (sala de calderas), fluidos alimentarios, fluidos industriales (productos químicos), Sistemas para piscina, Industria Naval.
