# Polifusor de banco, referencia POLI125 de la serie helisystem® de Heliroma. Medidas: 40-125

- Propiedad del archivo: CONSTRUNARIO
- Formato: FIEBDC-3/2012
- Programa: Construnario Versión 3.51
- Fecha de los precios: 12/01/2024
- Divisa: EUR

**POLI125** u Polifusor de banco, referencia POLI125 de la serie helisystem® de Heliroma. Medidas: 40-125
Polifusor de banco, referencia POLI125 de la serie helisystem® de Heliroma. Medidas: 40-125 Precio a consultar.
