# Bench poliwelder set, reference POLI125 from Heliroma HELISYSTEM® serie. Dimensions: 40-125

- Propiedad del archivo: CONSTRUNARIO
- Formato: FIEBDC-3/2012
- Programa: Construnario Versión 3.51
- Fecha de los precios: 12/01/2024
- Divisa: EUR

**POLI125** u Bench poliwelder set, reference POLI125 from Heliroma HELISYSTEM® serie. Dimensions: 40-125
Precio: 660000
On demand
